# CI_CASTILLO

- Propiedad del archivo: SOFT S.A.
- Formato: FIEBDC-3/2002
- Programa: Presto 8.8
- Fecha de los precios: 02/07/2021
- Divisa: EUR
- Código: CI_CASTILLO (18/05/2021)
Importe: 62028.64

## TRADUCCIÓN (20/10/2024)
Importe: 1156

**INGLES PANEL** (20/10/2024)
8450 × 0.08 = 676.00
Traducción al inglés de los textos más significativos de los panels interpretativos.
Estimación conteo de palabras:
- Paneles grandes: 150 palabras (8 uds)
- Paneles medianos: 115 palabras (22 uds)
- Textos vinilo de corte: 100 palabras (11 uds)

| Medición | Uds. | Largo | Parcial |
|---|---|---|---|
|  | 15 | 400 | 6000.00 |
|  | 7 | 250 | 1750.00 |
|  | 7 | 100 | 700.00 |
| Total |  |  | 8450 |

**INGLES INTERA** (20/10/2024)
6000 × 0.08 = 480.00
Traducción al inglés de los textos de los interactivos (interacti bilingüe):
Estimación conteo de palabras:
- Interactivo sala 2: 3.000 palabras.
- Interactivo sala 3: 3.000 palabras

## DISEÑ-GRAFICO (03/07/2021)
Importe: 4739.22

### DIS_SALA2 (03/07/2021)
Importe: 2480.64

**DIS_S0-G1.1** (03/07/2021)
1 × 83.96 = 83.96
Diseño gráfico y maquetación de elementos gráficos y paneles interpretativos.
Texto título sala 2 y logotipo CICCAL.
Dimensiones: 80x180 cms.

**DIS_S2-G1.1** (03/07/2021)
1 × 167.93 = 167.93
Diseño gráfico y maquetación de elementos gráficos y paneles interpretativos.
Vinilo de corte con título, resumen de ámbito 2.1 y gráfico representativo.
Dimensiones: 80x280 cms.

**DIS_S2-G2.1** (26/09/2024)
1 × 209.91 = 209.91
Diseño gráfico y maquetación de elementos gráficos y paneles interpretativos.
Panel interpretativo.
Dimensiones: 292x210 cms.

**DIS_S2-G3.1** (11/09/2022)
1 × 163.73 = 163.73
Diseño gráfico y maquetación de elementos gráficos y paneles interpretativos.
Panel interpretativo.
Dimensiones totales:100x150 cms.

**DIS_S2-G4.1** (11/09/2022)
1 × 134.34 = 134.34
Diseño gráfico y maquetación de elementos gráficos y paneles interpretativos.
Panel interpretativo.
Dimensiones totales: 80x150 cms.

**DIS_S2-G4.2** (11/09/2022)
1 × 134.34 = 134.34
Diseño gráfico y maquetación de elementos gráficos y paneles interpretativos.
Panel interpretativo.
Dimensiones totales: 80x150 cms.

**DIS_S2-G4.3** (11/09/2022)
1 × 134.34 = 134.34
Diseño gráfico y maquetación de elementos gráficos y paneles interpretativos.
Panel interpretativo.
Dimensiones totales: 80x150 cms.

**DIS_S2-G4.4** (11/09/2022)
1 × 134.34 = 134.34
Diseño gráfico y maquetación de elementos gráficos y paneles interpretativos.
Panel interpretativo.
Dimensiones totales: 80x150 cms.

**DIS_S2-G4.5** (11/09/2022)
1 × 134.34 = 134.34
Diseño gráfico y maquetación de elementos gráficos y paneles interpretativos.
Panel interpretativo.
Dimensiones totales: 80x150 cms.

**DIS_S2-G4.6** (11/09/2022)
1 × 134.34 = 134.34
Diseño gráfico y maquetación de elementos gráficos y paneles interpretativos.
Panel interpretativo.
Dimensiones totales: 80x150 cms.

**DIS_S2-G5.1** (11/09/2022)
1 × 104.95 = 104.95
Diseño gráfico y maquetación de elementos gráficos y paneles interpretativos.
Panel interpretativo.
Dimensiones totales: 50x95cms.

**DIS_S2-G5.2** (11/09/2022)
1 × 104.95 = 104.95
Diseño gráfico y maquetación de elementos gráficos y paneles interpretativos.
Panel interpretativo.
Dimensiones totales: 50x95cms.

**DIS_S2-G5.3** (11/09/2022)
1 × 104.95 = 104.95
Diseño gráfico y maquetación de elementos gráficos y paneles interpretativos.
Panel interpretativo.
Dimensiones totales: 50x95cms.

**DIS_S2-G1.2** (03/07/2021)
1 × 167.93 = 167.93
Diseño gráfico y maquetación de elementos gráficos y paneles interpretativos.
Vinilo de corte con título, resumen de ámbito y gráfico representativo.
Dimensiones: 80x280 cms.

**DIS_S2-G1.3** (26/09/2024)
1 × 167.93 = 167.93
Diseño gráfico y maquetación de elementos gráficos y paneles interpretativos.
Vinilo de corte con título, resumen de ámbito y gráfico representativo.
Dimensiones: 80x280 cms.

**DIS_S2-G2.3** (03/07/2021)
1 × 235.1 = 235.10
Ilustraciones vectorizadas en mobiliario/pared.
Dimensiones: 288x210 cms

**DIS_S2-G2.2** (24/10/2024)
1 × 163.26 = 163.26
Ilustraciones vectorizadas en mobiliario/pared.
Dimensiones: 200x210 cms

### DIS_SALA3 (03/07/2021)
Importe: 2258.58

**DIS_S0-G1.2** (03/07/2021)
1 × 83.96 = 83.96
Diseño gráfico y maquetación de elementos gráficos y paneles interpretativos.
Texto título sala 3 y logotipo CICCAL.
Dimensiones: 80x180 cms.

**DIS_S0-G1.3** (03/07/2021)
1 × 83.96 = 83.96
Diseño gráfico y maquetación de elementos gráficos y paneles interpretativos.
Texto créditos y logotipo CICCAL.
Dimensiones: 80x180 cms.

**DIS_S3-G1** (03/07/2021)
1 × 251.89 = 251.89
Diseño gráfico y maquetación de elementos gráficos y paneles interpretativos.
Dimensiones: 260x280 cms

**DIS_S3-G2.1** (03/07/2021)
1 × 167.93 = 167.93
Diseño gráfico y maquetación de elementos gráficos y paneles interpretativos.
Dimensiones: 80x150 cms

**DIS_S3-G2.2** (03/07/2021)
1 × 167.93 = 167.93
Diseño gráfico y maquetación de elementos gráficos y paneles interpretativos.
Dimensiones: 80x150 cms

**DIS_S3-G3** (03/07/2021)
1 × 172.12 = 172.12
Diseño gráfico y maquetación de elementos gráficos y paneles interpretativos.
Dimensiones: 260x170cms

**DIS_S3-G4.1** (11/09/2022)
1 × 83.96 = 83.96
Diseño gráfico y maquetación de elementos gráficos y paneles interpretativos.
Dimensiones: 80x20cms

**DIS_S3-G4.2** (11/09/2022)
1 × 83.96 = 83.96
Diseño gráfico y maquetación de elementos gráficos y paneles interpretativos.
Dimensiones: 80x20cms

**DIS_S3-G5.1** (03/07/2021)
1 × 83.96 = 83.96
Diseño gráfico y maquetación de elementos gráficos y paneles interpretativos.
Dimensiones: 70x125 cms.

**DIS_S3-G5.2** (03/07/2021)
1 × 83.96 = 83.96
Diseño gráfico y maquetación de elementos gráficos y paneles interpretativos.
Dimensiones: 70x125 cms.

**DIS_S3-G6.1** (03/07/2021)
1 × 146.93 = 146.93
Diseño gráfico y maquetación de elementos gráficos y paneles interpretativos.
Dimensiones: 100x125 cms
Pruebas de impresión y montaje incluidos.

**DIS_S3-G6.2** (03/07/2021)
1 × 146.93 = 146.93
Diseño gráfico y maquetación de elementos gráficos y paneles interpretativos.
Dimensiones: 100x125 cms
Pruebas de impresión y montaje incluidos.

**DIS_S3-G6.3** (03/07/2021)
1 × 146.93 = 146.93
Diseño gráfico y maquetación de elementos gráficos y paneles interpretativos.
Dimensiones: 100x125 cms
Pruebas de impresión y montaje incluidos.

**DIS_S3-G7.1** (03/07/2021)
1 × 184.72 = 184.72
Diseño gráfico y maquetación de elementos gráficos y paneles interpretativos.
Dimensiones: 125x125 cms

**DIS_S3-G7.2** (03/07/2021)
1 × 184.72 = 184.72
Diseño gráfico y maquetación de elementos gráficos y paneles interpretativos.
Dimensiones: 125x125 cms

**DIS_S3-G7.3** (03/07/2021)
1 × 184.72 = 184.72
Diseño gráfico y maquetación de elementos gráficos y paneles interpretativos.
Dimensiones: 125x125 cms

## IMPRESION
Importe: 6700.25

### IMP_SALA2
Importe: 3778.33

**IMP_S0-G1.2**
1 × 104.95 = 104.95
Vinilo de corte con con título sala 3 (color según DF) en puerta de vidrio de acceso a sala 3. Dimensiones 80x180 cms.
Pruebas de impresión y montaje incluidos.

**IMP_S2-G1.1**
1 × 377.83 = 377.83
Vinilo de corte (color según DF) sobre metacrilato de 8mm con cantos pulidos y 4 angulares de sujección de acero lacado color según DF atornillados a suelo y falso techo y separado de la muralla 20 cm. Dimensiones: 80x280 cm. Título resumen del ámbito 2.1. y gráfico representativo. Pruebas de impresión y montaje incluidos.
NOTA: Se ejecutará este elemento según descripción contemplada en esta partida, prevaleciendo sobre las características y dimensiones representadas en las infografías.

**IMP_S2-G2.1** (26/09/2024)
1 × 335.85 = 335.85
Vinilo de corte sobre mobiliario.
Dimensiones: 292x210 cms.
Pruebas de impresión y montaje incluidos.

**IMP_S2-G3.1**
1 × 184.72 = 184.72
Panel con impresión de vinilo a todo color sobre plancha de dibond (e: 3mm) con bastidor de DM (3cms) lacado (color a definir por la DF) rehundido 5 cms del borde.
Dimensiones: 100x150 cms
Pruebas de impresión y montaje incluidos.

**IMP_S2-G4.1**
1 × 159.53 = 159.53
Panel con impresión de vinilo a todo color sobre plancha de dibond (e: 3mm) con bastidor de DM (3cms) lacado (color a definir por la DF) rehundido 5 cms del borde.
Dimensiones: 80x150 cms
Pruebas de impresión y montaje incluidos.

**IMP_S2-G4.2**
1 × 159.53 = 159.53
Panel con impresión de vinilo a todo color sobre plancha de dibond (e: 3mm) con bastidor de DM (3cms) lacado (color a definir por la DF) rehundido 5 cms del borde.
Dimensiones: 80x150 cms
Pruebas de impresión y montaje incluidos.

**IMP_S2-G4.3**
1 × 159.53 = 159.53
Panel con impresión de vinilo a todo color sobre plancha de dibond (e: 3mm) con bastidor de DM (3cms) lacado (color a definir por la DF) rehundido 5 cms del borde.
Dimensiones: 80x150 cms
Pruebas de impresión y montaje incluidos.

**IMP_S2-G1.2**
1 × 377.83 = 377.83
Vinilo de corte (color según DF) sobre metacrilato de 8mm con cantos pulidos y 4 angulares de sujección de acero lacado color según DF atornillados a suelo y falso techo y separado de la muralla 20 cm. Dimensiones: 80x280 cm. Título resumen del ámbito 2.1. y gráfico representativo. Pruebas de impresión y montaje incluidos.
NOTA: Se ejecutará este elemento según descripción contemplada en esta partida, prevaleciendo sobre las características y dimensiones representadas en las infografías.

**IMP_S2-G5.1**
1 × 75.57 = 75.57
Panel con impresión de vinilo a todo color sobre planca de dibond (e: 3mm) con bastidor de DM (3cms) lacado (color a definir por la DF) rehundido 5 cms del borde.
Dimensiones: 50x95 cms (h=204 cm)
Pruebas de impresión y montaje incluidos.

**IMP_S2-G5.2**
1 × 75.57 = 75.57
Panel con impresión de vinilo a todo color sobre planca de dibond (e: 3mm) con bastidor de DM (3cms) lacado (color a definir por la DF) rehundido 5 cms del borde.
Dimensiones: 50x95 cms (h=204 cm)
Pruebas de impresión y montaje incluidos.

**IMP_S2-G5.3**
1 × 75.57 = 75.57
Panel con impresión de vinilo a todo color sobre planca de dibond (e: 3mm) con bastidor de DM (3cms) lacado (color a definir por la DF) rehundido 5 cms del borde.
Dimensiones: 50x95 cms (h=204 cm)
Pruebas de impresión y montaje incluidos.

**IMP_S2-G2.2**
1 × 226.7 = 226.70
Vinilo de corte (ilustración en mobiliario).
Dimensiones: 200x210 cms.
Pruebas de impresión y montaje incluidos.

**IMP_S2-G2.3** (26/09/2024)
1 × 562.55 = 562.55
Vinilo de corte sobre tablero con rodapie (idem S2-mob3) realizado en DM 16 mm lacado en color marrón anclado a muro.
Se incluye el coste de la ejecución del tablero en esta partida.
Dimensiones de vinilo: 288x210 cms.
Dimensiones de tablero más rodapie. 288x213 cm (rodapie 7 cm).
Pruebas de impresión y montaje incluidos.

**IMP_S2-G1.3** (26/09/2024)
1 × 377.83 = 377.83
Vinilo de corte (color según DF) sobre metacrilato de 8mm con cantos pulidos y 4 angulares de sujección de acero lacado color según DF atornillados a suelo y falso techo y separado de la muralla 20 cm. Dimensiones: 80x280 cm. Título resumen del ámbito 2.1. y gráfico representativo. Pruebas de impresión y montaje incluidos.
NOTA: Se ejecutará este elemento según descripción contemplada en esta partida, prevaleciendo sobre las características y dimensiones representadas en las infografías.

**IMP_S2-G4.4**
1 × 159.53 = 159.53
Panel con impresión de vinilo a todo color sobre planca de dibond (e: 3mm) con bastidor de DM (3cms) lacado (color a definir por la DF) rehundido 5 cms del borde.
Dimensiones: 80x150 cms
Pruebas de impresión y montaje incluidos.

**IMP_S2-G4.5**
1 × 159.53 = 159.53
Panel con impresión de vinilo a todo color sobre planca de dibond (e: 3mm) con bastidor de DM (3cms) lacado (color a definir por la DF) rehundido 5 cms del borde.
Dimensiones: 80x150 cms
Pruebas de impresión y montaje incluidos.

**IMP_S2-G4.6**
1 × 159.53 = 159.53
Panel con impresión de vinilo a todo color sobre planca de dibond (e: 3mm) con bastidor de DM (3cms) lacado (color a definir por la DF) rehundido 5 cms del borde.
Dimensiones: 80x150 cms
Pruebas de impresión y montaje incluidos.

**IMP_S0-G2.1**
1 × 46.18 = 46.18
Vinilo de corte con logotipo del CICCAL (color según DF) en puerta de salida de vidrio de sala 2. Dimensiones 80x80 cms.
Pruebas de impresión y montaje incluidos.

### IMP_SALA3
Importe: 2921.92

**IMP_S0-G1.2**
1 × 104.95 = 104.95

**IMP_S3-G1**
1 × 361.04 = 361.04
Vinilo de corte (ilustración en mobiliario/pared).
Dimensiones: 260x280 cms.
Pruebas de impresión y montaje incluidos.

**IMP_S3-G2.1**
1 × 159.53 = 159.53
Panel con impresión de vinilo a todo color sobre planca de dibond (e: 3mm) con bastidor de DM (3cms) lacado (color a definir por la DF) rehundido 5 cms del borde.
Dimensiones: 80x150 cms
Pruebas de impresión y montaje incluidos.

**IMP_S3-G2.2**
1 × 159.53 = 159.53
Panel con impresión de vinilo a todo color sobre planca de dibond (e: 3mm) con bastidor de DM (3cms) lacado (color a definir por la DF) rehundido 5 cms del borde.
Dimensiones: 80x150 cms
Pruebas de impresión y montaje incluidos.

**IMP_S3-G3** (11/09/2022)
1 × 545.76 = 545.76
Panel con impresión de vinilo a todo color sobre planca de dibond (e: 3mm) con bastidor de DM (3cms) lacado (color a definir por la DF) rehundido 5 cms del borde.
Dimensiones: 260x170 cms.
Pruebas de impresión y montaje incluidos.

**IMP_S3-G4.1** (11/09/2022)
1 × 54.58 = 54.58
Panel con impresión de vinilo a todo color sobre planca de dibond (e: 3mm) con bastidor de DM (3cms) lacado (color a definir por la DF) rehundido 5 cms del borde. En horizontal sobre la mesa de las tinajas. Panel de soporte para ocultar conexionado con interactivo junto a él.
Dimensiones: 20x80 cms
Pruebas de impresión y montaje incluidos.

**IMP_S3-G4.2** (26/09/2024)
1 × 54.58 = 54.58
Panel con impresión de vinilo a todo color sobre planca de dibond (e: 3mm) con bastidor de DM (3cms) lacado (color a definir por la DF) rehundido 5 cms del borde. En horizontal sobre la mesa de las tinajas. Panel de soporte para el pulsador de accionamiento del vídeo S3-E2.
Dimensiones: 20x80 cms
Pruebas de impresión y montaje incluidos.

**IMP_S3-G5.1** (11/09/2022)
1 × 134.34 = 134.34
Panel con impresión de vinilo a todo color sobre planca de dibond (e: 3mm) con bastidor de DM (3cms) lacado (color a definir por la DF) rehundido 5 cms del borde.
Dimensiones: 70x150 cms.
Pruebas de impresión y montaje incluidos.

**IMP_S3-G6.1**
1 × 167.93 = 167.93
Panel con impresión de vinilo a todo color sobre planca de dibond (e: 3mm) con bastidor de DM (3cms) lacado (color a definir por la DF) rehundido 5 cms del borde.
Dimensiones: 100x125 cms
Pruebas de impresión y montaje incluidos.

**IMP_S3-G6.2**
1 × 167.93 = 167.93
Panel con impresión de vinilo a todo color sobre planca de dibond (e: 3mm) con bastidor de DM (3cms) lacado (color a definir por la DF) rehundido 5 cms del borde.
Dimensiones: 100x125 cms
Pruebas de impresión y montaje incluidos.

**IMP_S3-G6.3**
1 × 167.93 = 167.93
Panel con impresión de vinilo a todo color sobre planca de dibond (e: 3mm) con bastidor de DM (3cms) lacado (color a definir por la DF) rehundido 5 cms del borde.
Dimensiones: 100x125 cms
Pruebas de impresión y montaje incluidos.

**IMP_S3-G5.2** (11/09/2022)
1 × 134.34 = 134.34
Panel con impresión de vinilo a todo color sobre planca de dibond (e: 3mm) con bastidor de DM (3cms) lacado (color a definir por la DF) rehundido 5 cms del borde.
Dimensiones: 70x150 cms.
Pruebas de impresión y montaje incluidos.

**IMP_S3-G7.1**
1 × 201.51 = 201.51
Panel con impresión de vinilo a todo color sobre planca de dibond (e: 3mm) con bastidor de DM (3cms) lacado (color a definir por la DF) rehundido 5 cms del borde.
Dimensiones: 125x125 cms
Pruebas de impresión y montaje incluidos.

**IMP_S3-G7.2**
1 × 201.51 = 201.51
Panel con impresión de vinilo a todo color sobre planca de dibond (e: 3mm) con bastidor de DM (3cms) lacado (color a definir por la DF) rehundido 5 cms del borde.
Dimensiones: 125x125 cms
Pruebas de impresión y montaje incluidos.

**IMP_S3-G7.3**
1 × 201.51 = 201.51
Panel con impresión de vinilo a todo color sobre planca de dibond (e: 3mm) con bastidor de DM (3cms) lacado (color a definir por la DF) rehundido 5 cms del borde.
Dimensiones: 125x125 cms
Pruebas de impresión y montaje incluidos.

**IMP_S0-G1.3** (26/09/2024)
1 × 104.95 = 104.95
Vinilo de corte con los créditos y logotipo (color según DF) en ventana fija de la sala 3. Dimensiones 80x180 cms.
Pruebas de impresión y montaje incluidos.

## MOBILIARIO (11/09/2022)
Importe: 12165.41

### MOB_SALA2 (11/09/2022)
Importe: 5079.74

**S2-MOB1** (11/09/2022)
1 × 831.23 = 831.23
Mueble para audiovisual realizado en DM 16 mm lacado en color marrón, todo según diseño y medidas aportadas.
Incluye transporte e instalación.

**S2-MOB2** (11/09/2022)
1 × 696.89 = 696.89
Mueble para audiovisual realizado en DM 16 mm lacado en color marrón, todo según diseño y medidas aportadas.
Incluye transporte e instalación.

**S2-MOB3** (11/09/2022)
1 × 1335 = 1335.00
Mueble de separación de estancia y para interactivo realizado en DM 16mm lacado en color marrón, todo según diseño y medidas aportadas.
Incluye transporte e instalación.

**S2-MOB4** (11/09/2022)
2 × 1108.31 = 2216.62
Arcón expositivo fabricado en DM 19mm rechapado en madera de pino barnizado, todo según diseño y medidas aportadas.
Incluye transporte e instalación.

### MOB_SALA3 (11/09/2022)
Importe: 2535.67

**S3-MOB1** (11/09/2022)
1 × 1108.31 = 1108.31
Mueble para audiovisual realizado en DM 16 mm lacado en color marrón, todo según diseño y medidas aportadas.
Incluye transporte e instalación.

**S3-MOB2** (11/09/2022)
1 × 176.32 = 176.32
Mueble para interactivo realizado en DM 16mm lacado en color marrón, todo según diseño y medidas aportadas.
Incluye transporte e instalación.

**S3-MOB3** (11/09/2022)
1 × 1251.04 = 1251.04
Arcón expositivo fabricado en DM 19mm rechapado en madera de pino barnizado, todo según diseño y medidas aportadas.
Incluye transporte e instalación.

**LACADO MARRON** (20/10/2024)
1 × 2700 = 2700.00
Lacado en color marrón oscuro del mobiliario elaborado en DM, según diseño y medidas aportadas.

**BARNIZ NOGAL** (20/10/2024)
1 × 700 = 700.00
Barnizado en color nogal del mobiliario elaborado en DM rechapado madera de pino, según diseño y medidas aportadas.

**VIDRIOS** (20/10/2024)
1 × 1150 = 1150.00
Conjunto de vidrios de seguridad 4+4 stadip, con aristas canteadas y pegado UV, según diseño y medidas aportadas.

## MAQUE-RECREAC (11/09/2022)
Importe: 4055.48

### RECREAC_SALA2 (11/09/2022)
Importe: 2963.96

**S1-R1** (31/08/2024)
3 × 316.3 = 948.90
Reproducción física de los escudos del marqués y las marquesas de la entrada al recinto del castillo. Disposición anclado al mueble.
Disposición en base del muro.
elaborado con escayola.
escala 1:2

**S2-R2** (11/09/2022)
12 × 104.95 = 1259.40
Recreación de objetos varios para exponer en los dos arcones de la sala 2.

**S2-R3** (11/09/2022)
1 × 755.66 = 755.66
Recreación de indumentaria del I marqués de los Vélez con maniquí. Se utilizará para el audiovisual del I marqués.

### RECREAC_SALA3 (11/09/2022)
Importe: 1091.52

**S3-R1** (11/09/2022)
2 × 545.76 = 1091.52
Recreación de vestidos cortesanos S-XVII con maniquí.

## AUDIOVISUALES (20/10/2024)
Importe: 14200

**AUD_S3-E1** (20/10/2024)
1 × 3500 = 3500.00
Audioviual para visualizar en audiovisual en la sala 3.
Temática a tratar: monólogos y conversaciones entre personajes.
Personajes históricos: el cristiano viejo/el cristiano nuevo/el mudéjar/el morisco.
Elaboración y desarrollo de guion
Narración en idioma español
Traducción y subtitulaje en inglés
Uso de efectos visuales para ambientación
Duración aproximada: 6 minutos
Resolución de vídeo: Full HD (1920 x 1080 px)

**AUD_S3-E2** (20/10/2024)
1 × 2850 = 2850.00
Audioviual para proyección pared zona de tinajas.
Temática a tratar: aqgricultura, sistemas agrícolas de regadío, otros cultivos o recursos, hiladoras de seda, ganado, impuestos.
Elaboración y desarrollo de guion
Narración en idioma español
Traducción y subtitulaje en inglés
Duración aproximada:4 minutos
Resolución de vídeo: Full HD (1920x1080p)

**AUD_S3-E4** (20/10/2024)
1 × 1500 = 1500.00
Audioviual ambiental para visualización en sala 3.
Temática: del esplendor al abandono
Sin audio
Duración aproximada: 3 minutos.
Resolución de vídeo: Full HD (1920 x 1080 px)

**AUD_S2-E2** (24/10/2024)
1 × 3500 = 3500.00
Audioviual para visualización en sala 2 del CICCAL
Temática a tratar: La figura de D. Pedro Fajardo y Chacón
Personaje histórico protagonista: D. Pedro Fajardo y Chacón
Elaboración y desarrollo de guion narrativo
Actor con experiencia profesional
Narración en idioma español
Traducción y subtitulaje en inglés
Uso de efectos visuales para ambientación en época histórica
Duración aproximada: 4 minutos
Resolución de vídeo: Full HD (1920 x 1080 px). Pantalla dispuesta en vertical.

**AUD_S2-E1** (24/10/2024)
1 × 2850 = 2850.00
Audioviual para visualización en sala 2 del CICCAL
Temática a tratar: El Señorío de los Fajardo: origen, crecimiento y llegada a Cuevas
Elaboración y desarrollo de guion narrativo
Narración en idioma español
Traducción y subtitulaje en inglés
Duración aproximada: 3 minutos
Resolución de vídeo: Full HD (1920 x 1080 px).

## INTERACTIVOS (20/10/2024)
Importe: 4400

### INT_SALA2 (20/10/2024)
Importe: 2200

**INT_S2-E3** (20/10/2024)
1 × 2200 = 2200.00
Interactivo táctil para la sala 2.
Temática a cubrir.
Biblioteca del primer Marqués.
Incluirá:
Diseño y programación para sistema Windows.

### INT_SALA3 (20/10/2024)
Importe: 2200

**INT_S3-E3** (20/10/2024)
1 × 2200 = 2200.00
Interactivo táctil para la sala 3.
Temática a cubrir.
Cultura popular: música, creencias, ocio, letras...
Indumentarias: vestidos, zapatos, joyas.
Gastronomía.
Cultura material de la vida cotidiana.
Incluirá:
Diseño y programación para sistema Windows.

## EQUIPOS (18/05/2021)
Importe: 14612.28

### EQ_SALA2 (18/05/2021)
Importe: 4438.66

**EQ_S2-E1** (18/05/2021)
1 × 1392.44 = 1392.44
Sistema de reproducción de audiovisual formado por:
- Pantalla LED TV 43" 4K serie doméstica, entrada USB con reproductor vídeo, entrada HDMI, altavoces integrados, borde slim.
- Cable HDMI
- Reproductor multimedia profesional BrightSign HD5 HD225 con instalación de botón antivandálico para lanzar reproducción de audiovisual.
- Instalación y puesta en funcionamiento del sistema

| Código | Descripción | Rendimiento | Precio | Importe |
|---|---|---|---|---|
| REP_PROFES |  (material; 20/10/2024) | 1 | 599 | 599.00 |
| BOTON_ANTIVAN |  (material; 18/05/2021) | 1 | 25.19 | 25.19 |
| INS_TV-REP |  (mano de obra) | 1 | 419.81 | 419.81 |
| HDMI_2M |  (material) | 1 | 12.59 | 12.59 |
| TV_43 |  (material; 11/09/2022) | 1 | 335.85 | 335.85 |
|  | Total |  |  | 1392.44 |

**EQ_S2-E2** (18/05/2021)
1 × 1468.01 = 1468.01
Sistema de reproducción de audiovisual formado por:
- Pantalla LED TV 55" 4K serie doméstica, entrada USB con reproductor vídeo, entrada HDMI, altavoces integrados, borde slim.
- Cable HDMI
- Reproductor multimedia profesional BrightSign HD5 HD225 con instalación de botón antivandálico para lanzar reproducción de audiovisual.
- Instalación y puesta en funcionamiento del sistema

| Código | Descripción | Rendimiento | Precio | Importe |
|---|---|---|---|---|
| TV_55 |  (material; 18/05/2021) | 1 | 411.42 | 411.42 |
| REP_PROFES |  | 1 | 599 | 599.00 |
| BOTON_ANTIVAN |  | 1 | 25.19 | 25.19 |
| INS_TV-REP |  | 1 | 419.81 | 419.81 |
| HDMI_2M |  | 1 | 12.59 | 12.59 |
|  | Total |  |  | 1468.01 |

**EQ_S2-E3**
1 × 1578.21 = 1578.21
Equipo interactivo formado por:
- Pantalla táctil 22" multitáctil LED FullHD con conexión USB.
- Mini PC Tipo NUC o equivalente, procesador Intel i5 o Ryzen 5, 8GB Ram y SSD de 256GB con sistema operativo Windows 11 x64.
- Cable HDMI 1m.
- Instalación de botón para encender y apagar mini PC.

| Código | Descripción | Rendimiento | Precio | Importe |
|---|---|---|---|---|
| INSTALL_TOTEM |  (mano de obra) | 1 | 419.81 | 419.81 |
| MINI-PC |  (material; 20/10/2024) | 1 | 750 | 750.00 |
| SO W11OEM |  (material; 20/10/2024) | 1 | 50 | 50.00 |
| TV_TACTIL_22 |  (material; 20/10/2024) | 1 | 350 | 350.00 |
| HDMI-1M |  (material) | 1 | 8.4 | 8.40 |
|  | Total |  |  | 1578.21 |

### EQ_SALA3 (18/05/2021)
Importe: 10173.62

**EQ_S3-E1** (18/05/2021)
1 × 2006.59 = 2006.59
Sistema de reproducción de audiovisual formado por:
- Pantalla LED TV 75" 4K serie doméstica, entrada USB con reproductor vídeo, entrada HDMI, altavoces integrados, borde slim.
- Cable HDMI
- Reproductor multimedia profesional Brightsign HD5 HD225 con instalación de botón antivandálico para lanzar reproducción de audiovisual.
- Instalación y puesta en funcionamiento del sistema

| Código | Descripción | Rendimiento | Precio | Importe |
|---|---|---|---|---|
| REP_PROFES |  | 1 | 599 | 599.00 |
| BOTON_ANTIVAN |  | 1 | 25.19 | 25.19 |
| INS_TV-REP |  | 1 | 419.81 | 419.81 |
| HDMI-2M |  (material) | 1 | 12.59 | 12.59 |
| TV_75 |  (material; 20/10/2024) | 1 | 950 | 950.00 |
|  | Total |  |  | 2006.59 |

**EQ_S3-E2** (18/05/2021)
1 × 3715.47 = 3715.47
Sistema de proyección compuesto por:
- 1 Proyector Optoma ZH450ST FullHD, DLP, 4200 lm, distancia de tiro 0.496:1, distancia de proyección 0.4m - 3.2m
- 1 Reproductor profesional multimedia BrightSign HD5 HD225
- 1 Cable HDMI
- 1 Soporte proyector de techo (distancia aproximada 42cms) con rotación 360º y posibilidad de inclinación >12º.
- 2 Altavoces de techo 60W
- 1 Amplificador 2x60 RMS
- instalación de botón antivandálico para lanzar reproducción de audiovisual.
Programación del player, instalación y puesta en funcionamiento del sistema de proyección.

| Código | Descripción | Rendimiento | Precio | Importe |
|---|---|---|---|---|
| REP_PROFES |  | 1 | 599 | 599.00 |
| ZH450ST |  (material; 20/10/2024) | 1 | 1600 | 1600.00 |
| INSTALL_S3-E2 |  (mano de obra) | 1 | 755.66 | 755.66 |
| SOPORTE_PROY |  (material; 20/10/2024) | 1 | 95 | 95.00 |
| ALTAVOZ_TECHO |  (material) | 2 | 125.94 | 251.88 |
| AMPLIFICADOR |  (material) | 1 | 331.65 | 331.65 |
| HDMI_10M |  (material) | 1 | 57.09 | 57.09 |
| BOTON_ANTIVAN |  | 1 | 25.19 | 25.19 |
|  | Total |  |  | 3715.47 |

**EQ_S3-E3**
1 × 1578.21 = 1578.21
Equipo interactivo formado por:
- Pantalla táctil 22" multitáctil LED FullHD con conexión USB.
- Mini PC Tipo NUC o equivalente, procesador Intel i5 o Ryzen 5, 8GB Ram y SSD de 256GB con sistema operativo Windows 11 x64.
- Cable HDMI 1m.
- Instalación de botón para encender y apagar mini PC.

| Código | Descripción | Rendimiento | Precio | Importe |
|---|---|---|---|---|
| INSTALL_TOTEM |  | 1 | 419.81 | 419.81 |
| MINI-PC |  | 1 | 750 | 750.00 |
| SO W11OEM |  | 1 | 50 | 50.00 |
| TV_TACTIL_22 |  | 1 | 350 | 350.00 |
| HDMI-1M |  | 1 | 8.4 | 8.40 |
|  | Total |  |  | 1578.21 |

**EQ_S3-E4** (18/05/2021)
1 × 2873.35 = 2873.35
Sistema de proyección compuesto por:
- 1 Proyector Optoma ZH450ST FullHD, DLP, 4200 lm, distancia de tiro 0.496:1, distancia de proyección 0.4m - 3.2m
- 1 Reproductor profesional multimedia BrightSign HD5 HD225
- 1 Cable HDMI
- 1 Soporte proyector de techo (distancia aproximada 42cms) con rotación 360º y posibilidad de inclinación >12º.
- instalación de botón antivandálico para lanzar reproducción de audiovisual.
Programación del player, instalación y puesta en funcionamiento del sistema de proyección.

| Código | Descripción | Rendimiento | Precio | Importe |
|---|---|---|---|---|
| REP_PROFES |  | 1 | 599 | 599.00 |
| ZH450ST |  | 1 | 1600 | 1600.00 |
| SOPORTE_PROY |  | 1 | 95 | 95.00 |
| INSTAL_S3-E4 |  (mano de obra) | 1 | 545.76 | 545.76 |
| HDMI-1M |  | 1 | 8.4 | 8.40 |
| BOTON_ANTIVAN |  | 1 | 25.19 | 25.19 |
|  | Total |  |  | 2873.35 |
